# Estricharbeiten BA II
Angebotsaufforderung (GAEB 90, DA83)
Währung: EUR
Auftraggeber: LRA Kitzingen

## Estricharbeiten BA II
Datum: 27.05.26

*Hinweis*
1. Allgemeine Technische Angaben:

Im nachfolgenden Leistungsverzeichnis sind
Estricharbeiten DIN 18560 beschrieben.

Dem Leistungsverzeichnis liegen zugrunde:
1.1. Die VOB Teil B und C sowie sonstige einschlägige
DIN-Normen und Fachvorschriften in der jeweils
aktuellen Fassung, soweit im Leistungsverzeichnis
nichts anderes angegeben ist.
1.2. Anlagen und Planunterlagen zur Ausschreibung
werden digital inkl. Leistungsverzeichnis übergeben:

2. Automatische Sortierung

Die Verdingungsunterlagen wurden automatisch sortiert.
Der Bieter hat die Vollständigkeit der Unterlagen
anhand der Seitenzahl zu prüfen und fehlende Blätter
beim ausschreibenden Büro anzufordern. Doppelseiten
sind auszusortieren und zu vernichten.

3. Planunterlagen

Der Leistungsbeschreibung liegen zeichnerische
Planunterlagen gemäß Anlage Planverzeichnis als
Angebotsgrundlage bei.

Allgemeines:
VE 0-11 L_BE_01 Lageplan_BA I+ II Index B
VE 0-11_LP Amtl. Katasterplan-1
VE 0-11 BSZ Kitzingen_Luftbild

Übersichtspläne Estricharbeiten M 1:100
VE 0-11.2_GR_UG Grundriss Estrich UG
VE 0-11.2_GR_EG Grundriss Estrich EG
VE 0-11.2_GR_OG1 Grundriss Estrich OG1
VE 0-11.2_GR_OG2 Grundriss Estrich OG2

Fußbodenanschlussdetails M 1:5
VE 0-11.2_Auss._DET_01-06 Fußbodenanschlussdetails
VE 0-11.2_Auss._DET_07-14 Fußbodenanschlussdetails

*Hinweis*
2. Baustellenbeschreibung:
2.1 Anlass und Zweck:
Die Sanierung der Berufsschule Kitzingen erfolgt als
Generalsanierung aus funktionaler, statischer,
wärmetechnischer und brandschutztechnischer
Notwendigkeit.

2.2 Grundstück:

Das Grundstück befindet sich in 97318 Kitzingen, Thomas
Ehemann Straße 13b, Flurnummer 7310.

Das Grundstück liegt südlich der Innenstadt. Es wird im
Norden durch die Kanzler-Stürzel-Straße und im Süden
durch die Thomas-Ehemann-Straße begrenzt. Westlich
schließen sich die teils durch Verbinder angeschlossene
FOS-BOS und das Armin-Knab-Gymnasium an, im Osten
befindet sich Wohnbebauung. Von Norden nach Süden fällt
das Gelände um etwa 3 m ab.
Am Gebäude stehen teils große Bäume, die erhalten
werden sollen.
Der Gebäudekomplex wurde auf dem Areal einer
linienbandkeramischen Siedlung, die als Bodendenkmal
gekennzeichnet ist, errichtet. Außerhalb der
gegenwärtigen Begrenzungskubaturen der Berufsschule
sind keine Neubauten vorgesehen.  Während der
Baugrunderkundungen konnte in keiner Sondierung freies
Grundwasser nachgewiesen werden.
Bei Bedarf kann das Baugrundgutachten eingesehen
werden.

2.3 Zugang und Zufahrt:

Die Baustelle kann von der Thomas Ehemann Straße und
von der Kanzler-Stürzel-Straße aus angefahren werden.
Nördlich des Gebäudes liegt eine ebene Fläche für die
Baustelleneinrichtung. Das Gelände wird mit einem
Bauzaun abgesperrt. Ebenso werden die Baumgruppen zum
Schutz mit Bauzaun gesichert.
Stellplätze für PKW der ausführenden Firmen stehen nur
im öffentlichen Straßenland zur Verfügung.

Die Berufsschule wird in zwei Abschnitten saniert, der
jeweils andere Abschnitt wird weiter für den Unterricht
genutzt.
Das Leistungsverzeichnis umfasst die Arbeiten des 1.
Bauabschnittes.

2.4 Baubeschreibung:

Das Schulgebäude besteht aus mehreren Bauteilen, die
seit den 1950er bis in die 1970er Jahre errichtet
wurden.
An den Gebäuden wurden bereits verschiedene
Teil-Sanierungsmaßnahmen vorgenommen.

Es gliedert sich in vier Baukörper mit folgender
Bezeichnung:

Turmbau (1. Bauabschnitt)
Riegelbau mit Werkstätten Nord EG und  Werkstätten Süd
UG (2. Bauabschnitt)

Gebäudeparameter:  Höhenbezug + 0.00 = 189,12 m ü.
NHN

4. Obergeschoss  +17,95 m
3. Obergeschoss  +14,05 m
2. Obergeschoss  +10,15 m
1. Obergeschoss  +6,50 m
Erdgeschoss  +2,00 m /+ 2,85 m
Untergeschoss  -0,80 m

Turmbau:
Länge / Breite:  29,10 x 29,10 m
Gebäudehöhe ab GOK:  20,72 m
Geschosszahl: 5
Geschosshöhe: 3,65 m

Riegelbau:
Länge/Breite:  60,13 x 17,04 m
Gebäudehöhe ab GOK:  15,83 / 12,08 m
Geschosszahl: 4
Geschosshöhe: 3,65 m

Werkstätten Nord:
Länge/Breite:  89,90 x 26,96 m / 20,50 x 15,17 m
Gebäudehöhe ab GOK: 4,14 m
Geschosszahl: 1
Geschosshöhe: 3,20

Werkstätten Süd:
Länge/Breite:  68,50 x 19,10/ 22,30 m
Gebäudehöhe ab GOK:4,72 m
Geschosszahl: 1
Geschosshöhe: 3,70

Gesamtgebäude - überbaute Fläche: ca. 5.633 m2,
umbauter Raum: ca. 50.312 m3

Folgende Untersuchungen und Planungen wurden
vorgenommen, die Berichte und Gutachten können im
Landratsamt Kitzingen eingesehen werden:

- Schadstoffuntersuchungen (IBHD H.Dresch vom
  05.11. / 23.11.2019)
- Brandschutzplanung
- Statikplanung
- Grundleitungsbefahrungen

*Hinweis*
3. Zusätzliche vertragstechnische Vorbemerkungen:

3.01 Der AN hat sich im Zuge der Ausschreibung bzw. der
Kalkulation seines Angebotes von den örtlichen
Bedingungen und Gegebenheiten einschließlich der An-
und Abfahrt zur Baustelle selbst zu überzeugen. Eine
Besichtigung des Grundstücks kann jederzeit
stattfinden.

3.02 Nachbargrundstücke und -gebäude, Straßen und Wege
im privaten und öffentlichen Bereich sind zu schützen
und soweit sie im Zuge der eigenen Arbeiten verschmutzt
werden, bei Notwendigkeit auch mehrmals täglich zu
reinigen. Das Hinüberfallen von Material und
Gerätschaft auf die bestehenden Gebäude und angrenzende
Grundstücke ist durch geeignete Maßnahmen zu
verhindern. Die Aufwendungen hierfür sind in die
Einheitspreise einzurechnen. Eventuelle Beschädigungen
und Verschmutzungen sind umgehend zu Lasten des AN zu
beseitigen.

3.03 Für die Maßnahmen zum Schutz gegen Baulärm während
des Auf- und Abbaus der Baustelleneinrichtung und der
Bauausführung gelten die Anforderungen des
Bundes-Immissionsschutzgesetzes (32. BImSchG) und der
Allgemeinen Verwaltungsvorschrift (AVwV) zum Schutz
gegen Baulärm, insbesondere das Merkblatt zum Schutz
gegen Baulärm. Alle auf der Baustelle zum Einsatz
kommenden Geräte und Maschinen müssen der 32.
Verordnung zur Durchführung des Bundes-
Immissionsschutzgesetzes (Geräte- und Maschinenlärmschutzverordnung - 32. BlmSchV) genügen. Sämtliche
Kosten, die dafür anfallen werden, dass bei den
Bauarbeiten die zulässigen Immissionswerte eingehalten
werden, hat der AN zu tragen.

3.04 Vom Auftragnehmer ist ein qualifizierter,
fachkundiger, zuverlässiger und deutschsprechender
Fachbauleiter zu stellen, der an allen, die Leistung
des Auftragnehmers betreffenden technischen Gesprächen
und den regelmäßigen Jour-Fix-Terminen während der
Bauausführung des Auftragnehmers teilnimmt sowie das
gesamte Bauvorhaben als Objektleiter und
Ansprechpartner für Bauherr und Architektenbauleitung
abwickelt. Eine Auswechslung ist dem Auftraggeber
anzuzeigen. Zudem ist für die Arbeiten ein
verantwortlicher, weisungsbefugter Montageleiter zu
benennen.
Die Bauleitung ist für die Beachtung der Montagen auf
Grundlage der gültigen M+W- Pläne, der einschlägigen
DIN-Normen, bauaufsichtlichen Zulassungen und sonstigen
Vorschriften, für die Durchführung der dem
Auftragnehmer obliegenden Verarbeitungsprüfungen und
die vollständige und richtige Führung der
vorgeschriebenen Protokolle verantwortlich.
Es ist ein Bautagebuch mit wöchentlicher Übergabe an
die örtliche Bauüberwachung zu führen.

Diese Leistungen werden nicht gesondert vergütet und
sind in die Einheitspreise einzukalkulieren.

3.05 Die Arbeiten sind von qualifizierten, erfahrenen
Fachkräften auszuführen. Der Auftraggeber behält sich
vor, die Ausführung von Leistungen durch Firmen, die
ungenügend qualifiziertes Personal einsetzen, zu
untersagen. Für hieraus entstehende Schäden, z.B. durch
Terminverzug usw., ist der Auftragnehmer voll
umfänglich verantwortlich.

3.06 Generell gilt auf der gesamten Baustelle ein
Rauch-, Alkohol- und Drogenverbot.

3.07 Der Anbieter versichert, im Auftragsfalle für die
von ihm bzw. seinen Subunternehmern verwendeten
Stoffe/Stoffgemische schriftliche Unterlagen für den
Nachweis darüber vorlegen zu können, dass diese
Stoffe/Stoffgemische für den Menschen keine
arbeitsbedingten oder sonstigen Gesundheitsgefahren
bzw. keine Schädigung der Umwelt hervorrufen (Grundlage
sind die aktuelle Gefahrstoffverordnung mit ihren
Anhängen sowie sämtliche einschlägigen
Unfallverhütungsvorschriften und sonstigen
unfallverhütungsmäßigen und sicherheitstechnischen
Vorschriften, Richtlinien, Normen usw.). Zu den
diesbezüglichen Unterlagen zählen u. a.
Stoffkennzeichnungen mit Gefahrensymbolen, Hinweise auf
die besonderen Gefahren (R-Sätze),
Sicherheitsratschläge (S-Sätze),
Sicherheitsdatenblätter, Verarbeitungsvorschriften,
Betriebsanweisungen sowie Prüfzeugnisse anerkannter
Prüfanstalten, Ergebnisaufzeichnungen aus der laufenden
Überwachung, Gutachten usw..

3.08 Den ausgeschriebenen Konstruktionen liegen
bauaufsichtlich geprüfte bzw. andereweitig freigegebene
Bauprodukte zugrunde, deren Qualitätsvorgaben unbedingt
einzuhalten sind. In folgenden Leistungsbeschreibungen
dienen sämtliche Spezifikationen, wie die
entsprechenden Beschreibungen in den Technischen
Ausführungen und in den Positionen, die mehr als eine
Mindestforderung an technischen
Normen und Regeln darstellen, ausschließlich als
Grundlage für eine Funktionsbeschreibung und somit sind
systembedingte Abweichungen anderer Bieter ausdrücklich
zugelassen. Gleichwertige Fabrikate können angeboten
werden, wobei die Gleichwertigkeit ggf. durch
entsprechende Unterlagen, Prüfzeugnisse etc. allein
durch den AN nachvollziehbar nachzuweisen ist und dem
Angebot beizulegen ist. Dies ist bei der Kalkulation in
den vorhandenen Positionen zu berücksichtigen.

3.09 Baustellensicherheit:
- Unfallverhütungsvorschriften:
Bei der Ausführung aller Arbeiten sind die
einschlägigen UVV, die allgemein anerkannten Regeln der
Technik sowie die Vorschriften zum Schutz der bei
Bauten beschäftigten Personen sind zu beachten. Die
Beschäftigten sind über die bei ihren Tätigkeiten
auftretenden Gefahren sowie über die Maßnahmen zu ihrer
Abwendung vor der Beschäftigung zu unterweisen. Die
geltenden UVV müssen an geeigneter Stelle ausgelegt
sein.
- Verantwortung:
 Der Unternehmer hat zur Verhütung von Arbeitsunfällen
Einrichtungen, Anordungen und Maßnahmen zu treffen, die
den Bestimmungen der UVV und im Übrigen den allgemein
anerkannten sicherheitstechnischen Regeln entsprechen.
Er ist für die ordnungsgemäße Einrichtung und den
sicheren bautechnischen Betrieb der Baustelle, sowie
für die Einhaltung der Arbeitsschutzbestimmungen
verantwortlich.
- Überwachung
Bauarbeiter müssen von fachlich geeigneten Vorgesetzten
und aufsichtsführenden Personen, die weisungsbefugt
sind, geleitet und beaufsichtigt werden. Diese müssen
die arbeitssichere Durchführung der Bauarbeiten
gewährleisten. Fehlende Einrichtungen bzw. Mängel an
Gerüsten, Betriebseinrichtungen an Arbeitsplätzen und
Verkehrswegen, sowie an Schutzvorrichtungen, sind von
Seiten des Auftragnehmers, soweit diese nicht durch ihn
selbst errichtet bzw. instandgehalten werden müssen,
unverzüglich der Bauleitung des Architekten zu melden.
Auf Anordnung des Auftraggebers sind vom Auftragnehmer
geeignete Personen (möglichst Facharbeiter) als
Sicherheitsbeauftragte für die Dauer der Bauzeit zu
benennen.
- Sicherheit- und Gesundheitsschutz:
Der AN hat dafür Sorge zu tragen, dass die
Baustellenrichtlinie "Verordnung über Sicherheit und
Gesundheit auf Baustellen - Baustellenverordnung"
ausnahmslos eingehalten wird. Gleiches gilt für die
einschlägigen Regelwerke
Übergeordnet ist für die Sicherheit und den
Gesundheitsschutz auf Baustellen ein SiGeKo beauftragt.
Dem SiGe-Plan, Regularien und Anweisungen nach
EU-Richtlinien 92/57 und Baustellenverordnung
(BaustellV) sind Folge zu leisten.

3.10 In allen Geschossen sind je Treppenhaus
offizielle, eingemessene Höhenbolzen bauseits
angebracht. Der Auftragnehmer hat die Einbauhöhen
eigenverantwortlich von diesen Höhenfestpunkten
abzutragen. Andere Bezugspunkte, z.B. Meterrisse
anderer Unternehmer, sind grundsätzlich als ungeeignet
anzunehmen und dürfen nicht verwendet werden.

3.11 Die Arbeiten sind abschnitts- bzw. ebenenweise in
verschiedenen Abschnitten entsprechend des jeweiligen
Ausbauszustandes auszuführen. Alle Maße sind vorab vor
Ort aufzumessen, die im LV angegebenen Maße sind vor
Bestellung und Ausführung zu prüfen.

3.12 Übergabe Unterlagen und Pläne:
Zur Ausschreibungs- und Ausführungsphase werden dem AN
sämtliche notwendigen Unterlagen in aktueller Version
digital im pdf-Format zur Verfügung gestellt. Auf
Wunsch können vorhandene CAD-Zeichnungen, zumeist
Grundriss- und Schnittzeichnungen auch im
DXF-/DWG-Format übergeben werden.

Die notwendige Vervielfältigung der Pläne in Papierform
für die eigenen Leute auf der Baustelle, aber auch für
Aufmaß, Planung und Abrechnung ist Leistung des AN und
ist in die entsprechenden Positionen einzurechnen.

Abschlagszahlungen und Schlussrechnungen einschl. der
erforderlichen Unterlagen und Aufmaßpläne sind dem
Architekten in Papierform vorzulegen, die Rechnungen
2-fach, die Anlagen 1-fach. Dies ist in das LV
einzurechnen.

Auch die Werk- und Montageplanung und die
Übergabedokumentation ist gemäß entsprechender
Positionen in Papierform und / oder digital vorzulegen.

*Hinweis*
4. Sicherheit auf der Baustelle

4.1 Baustellensicherheit:
Der Unternehmer hat zur Verhütung von Arbeitsunfällen
Einrichtungen, Anordungen und Maßnahmen zu treffen, die
den Bestimmungen der UVV und im Übrigen den allgemein
anerkannten sicherheitstechnischen Regeln entsprechen.
Er ist für die ordnungsgemäße Einrichtung und den
sicheren bautechnischen Betrieb der Baustelle, sowie
für die Einhaltung der Arbeitsschutzbestimmungen
verantwortlich.

Der Unternehmer hat die allgemeinen
Sicherungsmassnahmen auf der Baustelle nach den
einschlägigen Unfallverhütungsvorschriften der Bayer.
Bauberufsgenossenschaft sowie den ortspolizeilichen
Vorschriften für die am Bau Beschäftigten zu treffen.
Der Auftragnehmer verpflichtet sich, die für den
Auftraggeber geltenden Unfallverhütungsvorschriften und
die anerkannten sicherheitstechnischen und
arbeitsmedizinischen Regeln, die allgemein anerkannten
Regeln der Technik sowie die Vorschriften zum Schutz
der bei Bauten beschäftigten Personen sind zu beachten.
Der Auftragnehmer erhält einen Sicherheits- und
Gesundheitsplan sowie die Baustellenordnung, die
Vertragsbestandteil werden. Die Beschäftigten sind über
die bei ihren Tätigkeiten auftretenden Gefahren sowie
über die Maßnahmen zu ihrer Abwendung vor der
Beschäftigung zu unterweisen.

Auf Grund der Baustellenverordnung sind alle
Auftragnehmer und sonstigen Personen verpflichtet,
diese Unterlagen neben dem Bauvertrag einzuhalten.
Jeder Auftragnehmer hat seinen Beschäftigten die
Inhalte von Sicherheits- und Gesundheitsschutzplan und
Baustellenordnung im Rahmen seiner Unterweisungspflicht
nach § 12 Arbeitsschutzgesetz zu vermitteln, sowie für
die Einhaltung der Maßgaben der
Arbeitsschutzvorschriften zu sorgen. Der Sicherheits-
und Gesundheitsschutzplan ist für jeden Beschäftigten
auf der Baustelle einsehbar vorzuhalten und ggf.
Nachunternehmern und sonstigen selbst beauftragten
Personen auf der Baustelle zur Kenntnis zu geben.

Für die Dauer der gesamten Auftragsabwicklung ist vom
Auftragnehmer ein verantwortlicher Objektleiter zu
benennen, der weisungsbefugt und verantwortlich für
alle Bereiche der technischen und kaufmännischen
Abwicklung, als ständiger Ansprechpartner, zuständig
ist und an allen, die Leistung des Auftragnehmers
betreffenden technischen Gesprächen und
Jour-fixe-Besprechungen teilnimmt. Eine Auswechselung
ist dem Auftraggeber anzuzeigen.

Vom Auftragnehmer ist ein qualifizierter, fachkundiger,
zuverlässiger und deutschsprechender Fachbauleiter zu
stellen, der an allen, die Leistung des Auftragnehmers
betreffenden technischen Gesprächen und den
regelmäßigen Jour-Fix-Terminen während der
Bauausführung des Auftragnehmers teilnimmt sowie das
gesamte Bauvorhaben als Objektleiter und
Ansprechpartner für Bauherr und Architektenbauleitung
abwickelt. Eine Auswechslung ist dem Auftraggeber
anzuzeigen. Zudem ist für die Arbeiten ein
verantwortlicher, weisungsbefugter Montageleiter zu
benennen. Die Bauleitung ist für die Beachtung der
Montagen auf Grundlage der gültigen M+W- Pläne, der
einschlägigen DIN-Normen, bauaufsichtlichen Zulassungen
und sonstigen Vorschriften, für die Durchführung der
dem Auftragnehmer obliegenden Verarbeitungsprüfungen
und die vollständige und richtige Führung der
vorgeschriebenen Protokolle verantwortlich.
Es ist ein Bautagebuch mit wöchentlicher Übergabe an
die örtliche Bauüberwachung zu führen. Diese Leistungen
werden nicht gesondert vergütet und sind in die
Einheitspreise einzukalkulieren.

Bauarbeiter müssen von fachlich geeigneten Vorgesetzten
und aufsichtsführenden Personen, die weisungsbefugt
sind, geleitet und beaufsichtigt werden. Diese müssen
die arbeitssichere Durchführung der Bauarbeiten
gewährleisten. Fehlende Einrichtungen bzw. Mängel an
Gerüsten, Betriebseinrichtungen an Arbeitsplätzen und
Verkehrswegen, sowie an Schutzvorrichtungen, sind von
Seiten des Auftragnehmers, soweit diese nicht durch ihn
selbst errichtet bzw. instandgehalten werden müssen,
unverzüglich der Bauleitung des Architekten zu melden.
Auf Anordnung des Auftraggebers sind vom Auftragnehmer
geeignete Personen (möglichst Facharbeiter) als
Sicherheitsbeauftragte für die Dauer der Bauzeit zu
benennen.

Die Arbeiten sind von qualifizierten, erfahrenen
Fachkräften auszuführen. Der Auftraggeber behält sich
vor, die Ausführung von Leistungen durch Firmen, die
ungenügend qualifiziertes Personal einsetzen, zu
untersagen. Für hieraus entstehende Schäden, z.B. durch
Terminverzug usw., ist der Auftragnehmer voll
umfänglich verantwortlich.

Subunternehmer, die vom Auftragnehmer eingesetzt werden
sollen, müssen vor Beauftragung dem Bauherrn und
Bauleiter mitgeteilt werden, die
Facharbeiterbescheinigung ist vorzulegen. Der
Auftraggeber behält sich vor, die Ausführung von
Leistungen durch Firmen, für die ihm entsprechende
Unterlagen nicht ausgehändigt wurden, zu untersagen.
Hieraus entstehende Schäden, z.B. durch Terminverzug,
sind dann vom Auftragnehmer zu tragen. Ebenso muss
immer ein deutschsprachiger Vorarbeiter während der
gesamten Bauleistung auf der Baustelle anwesend sein.

Sämtliche auf der Baustelle verteilten Arbeitsplätze
sind täglich zu säubern. Der gesamte, von den eigenen
Arbeiten anfallende Unrat und Schutt ist abzufahren
(Nebenleistung nach VOB). Auf Ihre Einhaltung wird
besonders hingewiesen. Bei Nichteinhaltung dieser
Nebenleistungen ist der Auftraggeber berechtigt, den
Unrat und Schutt in Regie entfernen zu lassen. Die
Kosten werden dem Auftragnehmer angerechnet.

Es handelt sich um eine rauchfreie Baustelle, Rauchen
ist nur außerhalb des Gebäudes gestattet. Dieses Verbot
ist unbedingt einzuhalten und wird laufend
kontrolliert.

Es gilt ein absolutes Alkohol- und Drogenverbot auf der
gesamten Baustelle.
Personal, das augenscheinlich unter Alkoholeinwirkung
oder Drogen steht, oder durch sein Verhalten eine
Gefahr für Leib und Leben anderer Personen darstellt,
kann durch die Bauleitung unmittelbar von der Baustelle
verwiesen werden. Die Weiterbeschäftigung auf der
Baustelle kann ausgeschlossen werden. Dem AG können
dadurch Schadensersatzansprüche gegenüber dem AN
entstehen (Arbeitsausfall, -verzögerung,
Sachbeschädigung u. A.).

4.2 SiGeKo:
Für die Planung, Koordinierung und Überwachung der
Einhaltung geltender Unfallverhütungsvorschriften hat
der Bauherr einen Sicherheits- und
Gesundheitsschutzkoordinator (gem. BaustellV)
beauftragt. Jeder Auftragnehmer ist dafür
verantwortlich, dass seine auf der Baustelle tätigen
Bauleiter bzw. Aufsichtführenden, einschließlich seiner
Subunternehmer, Kenntnis über den vom Sicherheits- und
Gesundheitsschutzkoordinator erstellten SiGe-Plan sowie
die einschlägigen Arbeitsschutz- und
Unfallverhütungsvorschriften haben.

Der mit der Durchführung der Sicherheits- und
Gesundheitsschutzkoordination nach § 3
Baustellenverordnung beauftragter Koordinator hat jeden
Arbeitsschutzmangel umgehend abzustellen. Sollten bei
Baustellenbesichtigungen Mängel im Bereich des
technischen, organisatorischen oder persönlichen
Beschäftigtenschutzes (d. h. gefährliche Situationen
oder Gefahr im Verzug) festgestellt werden, müssen die
betroffenen Auftragnehmer die Arbeiten einstellen, bis
die notwendigen Abhilfemaßnahmen getroffen sind. Dem AG
gegenüber hat der Auftragnehmer stets deutlich zu
machen (auch durch die Vorlage von Nachweisen), dass
die gesetzlichen Verpflichtungen u. A. nach
Arbeitsschutzgesetz, Betriebssicherheitsverordnung,
Gefahrstoffverordnung, Baustellenverordnung und
Unfallverhütungsvorschriften eingehalten werden.

Auf der Baustelle sind deshalb alle Unterlagen über
Sicherheit und Gesundheitsschutz (u. a. die
einschlägigen Unfallverhütungsvorschriften und Regeln,
gültige Prüfbescheinigungen für die eingesetzten
Arbeitsmittel, Nachweise über Ausbildung von
Ersthelfern und Unterweisung von Personal)
bereitzuhalten, damit diese bei einer
Baustellenbegehung eingesehen werden können. Sollten
Unterlagen fehlen besteht der begründete Verdacht, dass
der Auftragnehmer seinen gesetzlichen Pflichten nicht
nachgekommen ist. Vor Aufnahme der Arbeiten hat jeder
Auftragnehmer eine Gefährdungsbeurteilung für die
auszuführenden Leistungen zu erstellen und dem Bauherrn
in Form einer Dokumentation im Sinne § 6 ArbSchG
vorzulegen.

4.3 Brandschutz:
Leicht entzündliche oder selbstentzündliche Stoffe
dürfen nur in Mengen die für den Fortschritt der
Arbeiten erforderlich sind, am Arbeitsplatz vorgehalten
werden. An diesen Arbeitsstellen hat der Auftragnehmer
geeignete und geprüfte Löscheinrichtungen
bereitzustellen. Brandgefährdete Bereiche sind zu
kennzeichnen.
Unnötige Brandlasten, wie Kartons, Folien, Papiersäcke,
Styropor und sonstige brennbare Stoffe sind zeitnah aus
dem Gebäude zu entfernen. Arbeitsstätten sind nach den
Bestimmungen der BGR 133 "Ausrüsten von Arbeitsstätten
mit Feuerlöschern" mit Feuerlöschern und anderen
Löscheinrichtungen auszurüsten. Die Anzahl der
Feuerlöscher richtet sich nach Größe und Brandgefahr
der Arbeitsstätte. Alle Mitarbeiter sind in der
Bedienung des Feuerlöschers zu unterweisen.
Feuerlöscher sind alle zwei Jahre prüfen zulassen. Bei
Schwelbrandgefahr ist eine Brandwache von mind. 3
Stunden erforderlich. Die betreffenden Arbeiten sind
entsprechend rechtzeitig einzustellen.

4.4 Gefahrenschutz
Der Auftragnehmer hat insbesondere die seine Arbeiten
betreffenden Anforderungen der nachstehend aufgeführten
Gesetze und Verordnungen in aktueller Fassung zu
erfüllen:

Arbeitsschutzgesetz (ArbSchG), Arbeitsstättenverordnung
(ArbStV) und Arbeitsstätten-Richtlinien (ASR),
Arbeitssicherheitsgesetz (ASiG), Baustellenverordnung
(BaustellV), Biostoffverordnung (BioStoffV),
Betriebssicherheitsverordnung, PSA-Benutzungsverordnung
(PSA-BV), Gefahrstoffverordnung (GefstoffV), Technische
Regeln Gefahrstoffe (TRGS), Lärmschutzverordnung

Es ist darauf zu achten, dass keinerlei Belästigung
oder Beeinträchtigung der anschließenden Nachbarn
auftreten. Kosten hierfür sind in den Einheitspreis der
Baustelleneinrichtungsposition einzurechnen und werden
nicht gesondert vergütet.

Alle in diesem Leistungsverzeichnis aufgeführten
Spezifikationen verstehen sich als Ergänzung der
jeweils relevanten Werksvorschriften und Normen. Als
Grundlage für Angebot und Ausführung gelten zuerst die
jeweiligen Technischen Merkblätter des
Materialherstellers. Die zur Ausführung bestimmten
Werkstoffe sind ausschliesslich in Originalverpackung
anzuliefern und nur nach Werkvorschrift zu verwenden;
eine Verwendung anderer als im Auftrag vorgeschriebener
Materialien berechtigen den Auftraggeber vom Auftrag
zurückzutreten und die Wiederbeseitigung der
Fehlleistung zu verlangen.

Alle nach der Unfallverhütungsvorschriften
erforderlichen Maßnahmen und Sicherungen (Beleuchtung,
Gerüste, Ausbohlungen, Abdeckungen von
Bodenvertiefungen) im und am Bauwerk sind ohne
Aufforderung herzustellen und zu unterhalten. Die
während der gesamten Bauzeit anfallenden Kosten der
vorstehenden Leistungen sind in die
Baustelleneinrichtungspauschale einzurechnen.

4.5 Lärmschutz
Für die Maßnahmen zum Schutz gegen Baulärm während des
Auf- und Abbaus der Baustelleneinrichtung und der
Bauausführung gelten die Anforderungen des
Bundes-Immissionsschutzgesetzes (32. BImSchG) und der
Allgemeinen Verwaltungsvorschrift (AVwV) zum Schutz
gegen Baulärm, insbesondere das Merkblatt zum Schutz
gegen Baulärm. Alle auf der Baustelle zum Einsatz
kommenden Geräte und Maschinen müssen der 32.
Verordnung zur Durchführung des Bundes-
Immissionsschutzgesetzes (Geräte- und Maschinenlärmschutzverordnung - 32. BlmSchV) genügen. Sämtliche
Kosten, die dafür anfallen werden, dass bei den
Bauarbeiten die zulässigen Immissionswerte eingehalten
werden, hat der AN zu tragen.

4.6 Vertragliche Ausführungen der Leistung:
Der Anbieter versichert, im Auftragsfalle für die von
ihm bzw. seinen Subunternehmern verwendeten
Stoffe/Stoffgemische schriftliche Unterlagen für den
Nachweis darüber vorlegen zu können, dass diese
Stoffe/Stoffgemische für den Menschen keine
arbeitsbedingten oder sonstigen Gesundheitsgefahren
bzw. keine Schädigung der Umwelt hervorrufen (Grundlage
sind die Gefahrstoffverordnung vom 15.11.1999 mit ihren
Anhängen sowie sämtliche einschlägigen
Unfallverhütungs-vorschriften und sonstigen
unfallverhütungsmäßigen und sicherheitstechnischen
Vorschriften, Richtlinien, Normen usw.). Zu den
diesbezüglichen Unterlagen zählen u. a.
Stoffkennzeichnungen mit Gefahrensymbolen, Hinweise auf
die besonderen Gefahren (R-Sätze),
Sicherheitsratschläge (S-Sätze),
Sicherheitsdatenblätter, Verarbeitungsvorschriften,
Betriebsanweisungen sowie Prüfzeugnisse anerkannter
Prüfanstalten, Ergebnisaufzeichnungen aus der laufenden
Überwachung, Gutachten usw..

*Hinweis*
5.1. Immissionsrechtliche Hinweise:

Wer Baustellen betreibt, hat nach § 22 des Bundes-
Immissionsschutzgesetzes - BimSchGi.F.vom 14.05.1990
(BGBI I S. 880), zuletzt geändert am 03.05.2000 (BGBI I
S. 632) -dafür zu sorgen, dass
Geräusche verhindert werden, die nach dem Stand der
Technik vermeidbar sind, und
Vorkehrungen getroffen werden, um die Ausbreitung
unvermeidbarer Geräusche auf ein Mindestmaß zu
beschränken, soweit dies erforderlich ist, um die
Nachbarschaft vor erheblichen Belästigungen zu
schützen.
Die Bundesregierung hat Immissionsrichtwerte
festgesetzt, bei deren Überschreitung im Allgemeinen
Belästigungen erwartet werden (Allgemeine
Verwaltungsvorschrift zum Schutz gegen Baulärm -
Geräuschimmissionen - vom 19. August 1970, Beilage zum
Bundesanzeiger Nr. 160).

Im Einwirkungsbereich der Baustelle liegt ein zum
Aufenthalt von Menschen bestimmtes Gebäude, dieses
liegt in einem Mischgebiet, mit gewerblichen Anlagen
und Wohnungen, die das Wohnen nicht erheblich stören,
gemäß den Bestimmungen der Allgemeinen
Verwaltungsvorschrift (AVwV) zum Schutz gegen Baulärm -
Geräuschimmissionen - gelten die Immissionsrichtwerte
gemäß AVwV.
Die Beurteilungspegel der von allen Anlagen und dem
Fahrzeugverkehr ausgehenden Geräusche dürfen
nachfolgende Immissionswerte nicht überschreiten:

Wie viel Lärm zulässig ist, hängt von der jeweiligen
Gebietseinstufung sowie von der Tageszeit ab. In
Wohngebieten gelten strengere Lärmgrenzwerte als in
Misch- oder Gewerbegebieten. Zur Nachtzeit, d.h. im
Bereich des Baulärms den Zeitraum von 20:00 Uhr bis
07:00 Uhr, darf generell weniger Lärm verursacht werden
als tagsüber.

Gebietskategorie  Tags  nachts
Reines Wohngebiet  50 dB(A)  35 dB(A)
Allgemeines Wohngebiet  55 dB(A)  40 dB(A)
Mischgebiet  60 dB(A)  45 dB(A)
Gewerbegebiet  65 dB(A)  50 dB(A)
Industriegebiet  70 dB(A)  70 dB(A)

Die Bauherren, Bauunternehmer und Bauleiter haben die
Pflicht, beim Betrieb von Baumaschinen auf die
Einhaltung der Richtwerte zu achten. Unabhängig davon
haben sie ferner die Pflicht, zu jeder Zeit vermeidbare
Geräusche von Bauarbeiten zu vermeiden.

Bayerische Bauordnung (BayBO)
Nach Art. 9 BayBO sind Baustellen so einzurichten, dass
bauliche Anlagen ordnungsgemäß errichtet, geändert,
beseitigt oder instandgehalten werden können und dass
keine Gefahren, vermeidbaren Nachteile oder
vermeidbaren Belästigungen entstehen. Gesetzesverstöße
können zu behördlichen und polizeilichen Anordnungen,
falls nötig auch zu einer Stilllegung der Baustelle
führen sowie als Ordnungswidrigkeit wegen Ruhestörung
mit Bußgeld belegt bzw. in besonders schwerwiegenden
Fällen wegen Körperverletzung strafrechtlich verfolgt
werden.
Um die Gefahr von Gesetzesverstößen auszuschließen, ist
der Betrieb an jeder Baustelle möglichst geräuscharm
abzuwickeln, lärmintensive Bauarbeiten dürfen in der
Nachbarschaft von Wohnbebauung nur tagsüber
durchgeführt werden. Nach Möglichkeit sind lärmarme
Baumaschinen einzusetzen und Abschirmmaßnahmen zu
treffen. Zu den Abschirmmaßnahmen gehört auch eine den
Schallschutz der Anwohner berücksichtigende Aufstellung
der Baumaschinen. Beim Kauf von Baumaschinen und bei
der Vergabe von Bauarbeiten sollte daher auf den
Einsatz als besonders emissionsarm gekennzeichneter
Geräte und Maschinen geachtet werden.

Geräte- und Maschinenlärmschutzverordnung  32. BImSchV
Unabhängig von der Einhaltung der o.g.
Immissionsrichtwerte dürfen zum Schutz von Wohngebieten
nach § 7 der 32. BImSchV die im Anhang zu dieser
Verordnung aufgeführten, besonders lärmintensiven
Geräte und Baumaschinen in reinen, allgemeinen und
besonderen Wohngebieten, Kleinsiedlungsgebieten,
Sondergebieten, die der Erholung dienen, Kur- und
Klinikgebieten und Gebieten für die Fremdenbeherbergung
sowie auf dem Gelände von Krankenhäusern und
Pflegeanstalten im Freien an den Sonn- und Feiertagen
ganztägig sowie an Werktagen in der Zeit von 20.00 Uhr
bis 07.00 Uhr nicht betrieben werden. Dieses Verbot
gilt dann nicht, wenn der Betrieb der Geräte und
Maschinen im Einzelfall zur Abwendung einer Gefahr bei
Unwetter oder Schneefall oder zur Abwendung einer
sonstigen Gefahr für Mensch, Umwelt oder Sachgüter
erforderlich ist.

Nachtarbeit
Soweit im Einzelfall aufgrund technischer
Notwendigkeiten oder im überwiegenden öffentlichen
Interesse nächtliche ruhestörende Bauarbeiten
unabwendbar sind, sind diese dem Umweltamt mit einer
Begründung sowie nach Art und Umfang der Arbeiten vorab
anzuzeigen und ein Nachweis über die Verwendung
besonders lärmarmer Baumaschinen zu erbringen. Ferner
ist die zuständige Polizeidienststelle und die
betroffene Wohnnachbarschaft zu informieren.
Wirtschaftliche Interessenlagen sind somit kein
hinreichender Rechtfertigungsgrund für die Durchführung
nächtlicher ruhestörender Bauarbeiten. Eine
Haftungsfreistellung für den Fall berechtigter
Nachbarschaftsbeschwerden wegen nächtlicher
Lärmbelästigung ist mit der Anzeige der Nachtarbeit
nicht verbunden.

*Hinweis*
5.3. ZTV Abfallentsorgung, Abfallentsorgungskonzept:

Ziele des Abfallentsorgungskonzeptes:

Folgende Ziele werden mit der Umsetzung des
Abfallentsorgungskonzeptes auf der Grundlage der
vorliegenden Zusätzlichen Technischen
Vertragsbedingungen Abfallentsorgung angestrebt:

- Optimierung von Logistik zur Bauabfallentsorgung
- Abfallvermeidung im Hinblick auf Menge und
Schädlichkeit
- Sammlung sortenreiner Wertstoffe, welche einer
Wiederverwendung zugeführt werden können
  sowie Reduzierung der Baumischabfallmengen
- Erfüllung der Anforderungen der Landes- und
Bundesabfallgesetze

Der Auftragnehmer verpflichten sich:

- Jeder AN ist verpflichtet, wie es den Umständen
entsprechend möglich und zumutbar ist, die anfallenden
Abfälle hinsichtlich Menge und Schadstoffgehalt so
gering wie möglich zu halten.
-  Die durch Abbruch - bzw. Bau- und Ausbauarbeiten
anfallenden Abfallmaterialien und Gegenstände sowie
Sonderabfälle sind, sofern nicht anders oder extra
angegeben, getrennt voneinander durch jeden
Auftragnehmer fachgerecht zu entsorgen.
- Die geordnete Entsorgung ist durch Nachweise und
Rechnungskopien an den Entsorger/Deponiebetreiber
nachzuweisen.
- Für die Abfälle aus den Pausen- und Bauunterkünften
sind vom AN Müllbehälter aufzustellen und diese Abfälle
sind regelmäßig fachgerecht zu entsorgen.
- Die Abfallentsorgung ist in die Verträge mit ihren
Nachunternehmern und Lieferanten zur Verwendung bzw.
Beseitigung von Verpackungsmaterialien einzubinden und
eigene Mitarbeiter sind einzuweisen
- Die entstehenden Bauabfälle in den Arbeitsbereichen
sind nach den bestehenden Abfallkriterien getrennt zu
halten
- Die bei den Arbeiten anfallenden Bauabfälle sind
täglich in entsprechenden Behältnissen zu sammeln und
je nach Umfang arbeitstäglich bzw. wöchentlich der
fachgerechten Entsorgung zuzuführen, die Baustelle ist
nach Beendigung seiner Arbeiten (auch in
Teilabschnitten) in einem ordnungsgemäßen Zustand zu
übergeben
- Boden- und Grundwasserkontaminationen durch Leckagen
sind unverzüglich anzuzeigen
- Bau- und Bauhilfsstoffe sowie Geräte, Maschinen und
Einbauteile sind bis zur Verwendung ordnungsgemäß zu
lagern und vor Beschädigung zu schützen
- Werden Bauabfälle nicht entsorgt, erfolgt durch die
örtliche Bauleitung an den Auftragnehmer eine
verbindliche Aufforderung zur Beräumung. Wird dieser
Aufforderung nicht entsprochen, werden die fraglichen
Bauabfälle im Auftrag des Auftraggebers beräumt und die
daraus resultierenden Mehrkosten dem AN in Rechnung
gestellt.

Die anfallenden Abfälle sind nach folgenden
Mindestkriterien/Mindesttrennung zu sortieren:
- mineralische Abfälle
- Wertstoffe
- gemischte Baustellenabfälle
- Problemabfälle
- gefährliche Abfälle
- FE-Schrott, Holz (behandelt / unbehandelt)
- Pappe / Papier / Kartonagen, Folien, Glas,
Verpackungsmaterialien
- Die Aufzählung dieser Sortierkriterien ist nicht
endgültig und kann im Rahmen der Bauausführung um
weitere Kriterien ergänzt werden.

Der Auftragnehmer bestätigt, dass die am Bauprozess
Beteiligten gezielt auf die Abfalltrennung geschult
wurden.

In Verzugsetzung
Alle Auftragnehmer sind zur Abfallberäumung gemäß der
ZTV Abfallentsorgung und der Baustellenordnung
verpflichtet. Wird der anfallende Abfall vom
Abfallerzeuger nicht entsorgt, erhält er die
Aufforderung zur Abfallbeseitigung mit Fristsetzung
durch den Auftraggeber bzw. die örtliche Bauleitung.
Erfolgt die Beräumung nicht innerhalb der gesetzten
Frist, wird die Ersatzvornahme zu Lasten des
Auftragnehmer vorgenommen.

Die Ausführung der Beräumung wird dem Auftragnehmer und
Arbeitskraft, zuzüglich Entsorgungspreis je Abfallart
in Rechnung gestellt.

Aktualisierung
Die ZTV Abfallentsorgung wird vor dem Hintergrund der
gültigen umweltrechtlichen Gesetze und deren
Novellierungen aktualisiert

*Hinweis*
6.. ZTV Estricharbeiten:

Für die Leistung und Ausführung der Leistung sind die
ATV der VOB/C sowie die gültigen DIN-Vorschriften
maßgebend.
Für die beschriebenen Leistungen gelten im Wesentlichen
die ATV
DIN 18299 "Allgemeine Regelungen für Bauarbeiten jeder
Art"
DIN 18353 "Estricharbeiten"

Es gelten jeweils die erhöhten Anforderungen der DIN
18202 "Toleranzen im Hochbau", Tabelle 3 Zeile 4
"Ebenheitstoleranzen".

Alle zur Anwendung kommenden Bauprodukte und Bauarten
müssen den Anforderungen der Bauregellisten A und B
sowie der Liste C in der aktuellen Fassung entsprechen.
Die den Bauprodukten zugehörigen
Übereinstimmungsnachweise sowie Prüfzeugnisse und
bauaufsichtlichen Zulassungen sind der örtlichen
Bauleitung vor Ausführungsbeginn vorzulegen.

Sämtliche Maße sind am Bau zu prüfen.

ACHTUNG: Einbauhöhen / Fußbodenaufbauten gemäß
LV-Positionen:
Sämtliche im Leistungsverzeichnis in den
Einzelpositionen auch raumweise und nach Fußbodenaufbau
- Nr. gegliederten Fußboden- aufbauten und deren
angegebene Einbauhöhen sind als planerische Annahmen zu
verstehen und dienen lediglich der Kalkulation und
keinesfalls als Positionsliste / -plan für den
Estricheinbau vor Ort !

Die tatsächlichen Einbauhöhen und ggf. auch die
raumweise Festlegung abweichender Aufbauten  beim
Einbau sind vor der Ausführung anhand der tatsächlichen
Höhenbezüge nach Meterriß mit der Bauüberwachung
abzustimmen und festzulegen !

Allgemeines - Prüfung Untergrund - Abrechnung
Mehrstärken
Zementestriche, bei denen die Gefahr des Aufschüsselns
besteht, sind für einen Zeitraum von mindestens 2
Wochen ab Verlegung mit einer Kunststofffolie
abzudecken. Die Estrichoberfläche muss nach Freigabe
zur Begehbarkeit so widerstandsfähig sein, dass sie bis
zur Verlegung des Oberbodens die üblichen Belastungen
des Baubetriebs ohne Schaden aufnehmen kann.
Die Prüfung des Untergrundes hat mit raumweiser
Protokollierung zu erfolgen. Das Anzeigen von
Unebenheiten und somit das Abrechnen von Mehrstärken
hat 14 Tage vor Ausführung an Hand eines Nivellement
gemäß DIN 18202 zu erfolgen.

Fugen
Trennfugen, Bewegungsfugen und Anschlussfugen an andere
Bauteile sind von Mörtelbrücken und Verunreinigungen,
die die Funktion der Fugen beeinträchtigen,
freizuhalten. Notwendige Fugen sind nach einem
Fugenplan anzulegen. Die einzelnen Felder sind ohne
Arbeitsunterbrechung herzustellen.

Dämmungen
Metallteile wie Abläufe, Rohre, Standkonsolen,
Trennschienen u. dgl. dürfen keine starre Verbindung
mit dem Estrich besitzen; sie sind mit Dämmstreifen zu
ummanteln und ggf. gegen chemische Einflüsse aus dem
Estrich zu schützen. Dämmschichten sind an im
Fußbodenaufbau befindlichen Rohrleitungen kantengerade
zu verlegen. Eine akustische Entkopplung ist zu
garantieren. Rohrbefestigungen dürfen keinen Schall auf
die Decke übertragen. Bevor durch den Einbau des
Estrichs die Dämmung verdeckt wird, muss die Leistung
durch die Bauüberwachung des AG abgenommen werden.

Heizestrich
Bewegungs- und Randfugen querende Leitungen sind in
Hülsen zu führen. Vor dem Einbringen des Estrichs ist
zu prüfen, dass vom Verleger dies ausgeführt wurde.

Die Markierung der Estrichfeuchtemeßstellen für die
Sicherstellung der Heizleitung-Beschädigungsfreien
Feuchtemessung obliegt dem Auftragnehmer.

Besondere Angaben zu Bauteilen, Stoffe und zur
Ausführung
Folgende Vorgaben sind zu berücksichtigen:

1. Zementestriche
- Zementestriche in schwimmender Verlegung, im Verbund
oder auf Trennlage, einschl. Untergrundvorbereitung und
inkl. aller erf. Trenn-, Bewegungs-und Randfugen,
Trittschall- und Wärmedämmschichten, Abdeck- und
Trennlagen und Höhenausgleichsschichten
- die Mindest-Estrichnennstärke ergibt sich aus der DIN
18560 aus den zu erwartenden Nutzlasten
- bei Anschluss an hitzeempfindliche Bauteile ist der
Zementestrich mit ausreichendem Abstand abzuschalen und
nachträglich kraftschlüssig mit Epoxidharzestrich
anzuarbeiten.

2. Dickschichtspachtelmasse
- Nachweis der Eignung des angebotenen Produktes durch
Vorlage CE-Zertifizierung und/oder bauaufsichtlicher
Zulassung muss möglich sein.

### Bereich 1 Vorbereitende Arbeiten

#### Abschnitt 1.1 Vorbereitende Arbeiten

**1.1.10 Untergrund reinigen, grobe Verschmutzung**
Reinigen des Untergrundes für Estricharbeiten von
grober Verschmutzung wie Bauschutt und
Ölrückständen, trocken reinigen und angefallenen
Bauschutt entsorgen, im Inneren von Gebäuden, auf
waagerechten Böden, Ausführung nur nach
besonderer Anordnung des AG.
Abfallschlüssel AVV-Nr. 170904,

Untergrund:  Stahlbetondecke
Menge: 3830,000 m2

**1.1.20 Vermessung, Nivellement**
Vermessung bzw. Nivellement von Gebäudeteilfächen mit
raumweiser Protokollierung, auf Anweisung der
Bauleitung,
Abrechnung nach den vermessenen Raumgrundflächen
Menge: 3830,000 m2

**1.1.30 Haftzugswerte prüfen**
Haftzugprüfung, Untergrund

Prüfung der Oberflächengüte der Untergründe
(Tragestrich) durch Haftzugprüfung, inkl.
Ergebnisprotokoll,  Ausführung nach Angabe der
Bauleitung, die Protokolle sind dem Bauleiter
vorzulegen.

Art des Estrichs:  CT-C35-F5
Prüfstempel:  d = 50 mm; h =d/2.
Prüfgerät:  momentenfreie, zentrische
  Krafteinleitung
  Kraftsteigerung 0,05 N/mm2s
Menge: 8,000 St

**1.1.40 Höhenausgleich, Dicke >10 mm bis 20 mm**
Höhenausgleich des Untergrundes aus
zementgebundener Ausgleichmasse auf Böden,
im Inneren von Gebäuden,
auf unebenen waagerechten Böden, zur Aufnahme von
nachbeschriebenen Zementestrichen aufbringen,
standfest und fließfähig einstellbar,
polymermodifiziert

Klasse:  CT-C30-F7
Untergrund: Stahlbetondecke
Dicke Höhenausgleich: bis 20 mm
Menge: 280,000 m2

**1.1.50 wie vorherige Pos., jedoch Höhenausgleich, Dicke bis 10 mm**
wie vorherige Pos., jedoch Höhenausgleich,
Dicke bis 10 mm,
Ausführung nur nach besonderer
Anordnung der Bauüberwachung des AG.
Menge: 390,000 m2

**1.1.60 Mehrdicke, Höhenausgleich, 5 mm**
Mehrdicke von vorbeschriebenen Höhenausgleichen,
je 5 mm Dicke, Ausführung nur nach besonderer
Anordnung der Bauüberwachung des AG.
Menge: 340,000 m2

**1.1.70 Vorbehandlung Fräsen / Kugelstrahlen**
Vorbehandlung des Tragestrichs durch Fräsen,
Kugelstrahlen, o. ä., sowie Druckspülen und Absaugen.
Druckfestigkeit > 30 N/mm², Haftzugfestigkeit > 1,5
N/mm²
Menge: 380,000 m2

#### Abschnitt 1.2 Abdichtung gegen Bodenfeuchte

**1.2.10 Voranstrich aus Bitumenlösung**
Voranstrich aus Bitumenlösung für Abdichtungen auf
waagerechten Flächen mit glatter Oberfläche zur
Aufnahme
der Bitumenschweißbahn.

Bauteil:  Bodenflächen
Untergrund:  Beton
Menge: 820,000 m2

**1.2.20 Sperrschicht Bitumenschweißbahn AL+G200 S4, zweilagig**
AL+G 200 S4, schweißbare Bitumen-Dampfsperre
nach DIN EN 13970 mit Aluminiumpolyester-
Kombiträger und 200 g/m² Glasgewebeeinlage,
sd-Wert > 1500 m, zweilagig aufschweißen,
Längs- und Quernähte 8 cm breit
voll verschweißen, bei An- und Abschlüssen bis OK
Wärmedämmung hochführen und vollflächig
aufschweißen

Ausführungsort:  Unter- und Erdgeschoss
Menge: 820,000 m2

**1.2.30 Anschluss, Abdichtung an aufgehenden Bauteilen, H bis 300 mm**
Abdichtungslage unter Estrich an aufgehenden Bauteilen
bis OK Estrichaufbau hochziehen,
inkl. Ausbildung von Innen- und Außenecken.
Das Brechen oder Abknicken der Bahnen in den
Eckbereichen ist mit geeigneten Maßnahmen zu
verhindern, Höhe bis  300 mm
Menge: 570,000 m

**1.2.40 Zulage zur vorherigen Pos. für Zementmörtel-Hohlkehle in Ecken**
Zulage zu vorherigen Pos. für Zementmörtel-Hohlkehle
in Ecken
Menge: 570,000 m

### Bereich 2 Estriche

#### Abschnitt 2.1 Zementestrich

**2.1.10 Estrich, CT-C40-F5-S57, SW 1, Aufnahme Feinsteinzeug/Fliesen, 5 kN/m2, F05 + F07**
schwimmender Zementestrich nach DIN 18560 (CT),
einschichtig, auf Trennlage, Trittschall- und
Wärmedämmung  (in separaten Positionen kalkulieren),
entsprechend techn. Vorschriften einbauen; in fertiger
Arbeit, inkl. aller Nebenleistungen, planeben
aufgebracht, verdichtet, abgerieben, maschinell
geglättet, erhöhte Anforderungen an die Ebenheit nach
DIN 18202 Tabelle 3, Zeile 4, zur Aufnahme von
Oberbelägen, liefern und einbauen.

Das Anarbeiten an Wände und aufgehende Bauteile ist in
die Position einzukalkulieren.

Festigkeitsklasse:  CT-C40-F5
Schwindklasse
nach DIN 18560-1:  SW 1 - schwindarm (<0,2 mm/m)

Estrichnenndicke:  57  mm

Verkehrslast:  5,0 kN/m2
Oberbelag:  Feinsteinzeug/ Fliesen

Fußbodenaufbau:  F 05

Einbauort:  UG: WS-1.F2; WS-1.F3;
  EG: RI 0.F1; RI 0.F2; WN 0.F2; WN 0.F3;
  WN 0.F4; WN 0.F5; WN 0.F6; WN 0.F7
Menge: 490,000 m2

**2.1.20 Zulage zu vorheriger Pos. 2.1.10 - Differenzpreis für je 5 mm Mehrstärke**
Zulage - Differenzpreis für je 5 mm Mehrstärke des
Zementestriches für Estrichstärken.

(Vergütung erst ab Überschreitung der zulässigen
Toleranzen
DIN 18202 Tabelle 3 Zeile 1 Spalte 1.)
Menge: 980,000 m2

**2.1.30 Estrich wie vorh. Pos., jedoch CT-C40-F6, S55, SW 1, Aufnahme Feinsteinzeug/Fliesen, 3 kN/m2, F08.6**
schwimmender Zementestrich wie vorherige Pos., jedoch

Festigkeitsklasse:  CT-C40-F6
Schwindklasse
nach DIN 18560-1:  SW 1 - schwindarm (<0,2 mm/m)

Verkehrslast:  3,0 kN/m2

Fußbodenaufbau:  F 08.6

Einbauort:  EG: WN 0.01; WN 0.02; WN 0.03;
  WN 0.04; WN 0.05; WN 0.06;
  WN 0.10a
Menge: 130,000 m2

**2.1.40 Zulage zu vorheriger Pos. 2.1.30 - Differenzpreis für je 5 mm Mehrstärke**
Zulage - Differenzpreis für je 5 mm Mehrstärke des
Zementestriches für Estrichstärken.

(Vergütung erst ab Überschreitung der zulässigen
Toleranzen
DIN 18202 Tabelle 3 Zeile 1 Spalte 1.)
Menge: 390,000 m2

**2.1.50 Estrich wie vorh. Pos., jedoch CT-C40-F5, S45, SW 1, Aufnahme Feinsteinzeug/Fliesen, 5 kN/m2, F07.2**
schwimmender Zementestrich wie vorherige Pos., jedoch

Festigkeitsklasse:  CT-C40-F5
Schwindklasse
nach DIN 18560-1:  SW 1 - schwindarm (<0,2 mm/m)

Estrichnenndicke:  45 mm
Verkehrslast:  5,0 kN/m2
Oberbelag:  Feinsteinzeug/ Fliesen

Fußbodenaufbau:  F 07.2

Einbauort:  UG: RI-1.F2; RI-1.F3; RI-1.F4;
  RI-1.F5; WS-1.F3;
  EG: WN 0.13
Menge: 220,000 m2

**2.1.60 Zulage zu vorheriger Pos. 2.1.50 - Differenzpreis für je 5 mm Mehrstärke**
Zulage - Differenzpreis für je 5 mm Mehrstärke des
Zementestriches für Estrichstärken.

(Vergütung erst ab Überschreitung der zulässigen
Toleranzen
DIN 18202 Tabelle 3 Zeile 1 Spalte 1.)
Menge: 440,000 m2

**2.1.70 Estrich wie vorh. Pos., jedoch CT-C40-F5, S45, SW 1, Aufnahme Feinsteinzeug/Fliesen, 3 kN/m2, F07.1**
schwimmender Zementestrich wie vorherige Pos., jedoch

Festigkeitsklasse:  CT-C40-F5
Schwindklasse
nach DIN 18560-1:  SW 1 - schwindarm (<0,2 mm/m)

Estrichnenndicke:  45 mm
Verkehrslast:  3,0 kN/m2
Oberbelag:  Feinsteinzeug/ Fliesen

Fußbodenaufbau:  F 07.1

Einbauort:  UG: WS-1.07; WS-1.08; WS-1.09;
  WS-1.11b; WS-1-12a; WS-1-12b;
  WS-1-13; WS-1.17; WS-1.18a;
  WS-1.18b; WS-1.19b;

  EG: WN 0.16d; WN 021a; WN 021b;
  WN 0.22; WN 0.23; WN 024a;
  WN 0.25a; WN 0.25b; WN 0.26;
  WN 0.27; WN 0.28a; WN 0.28b

      1. OG: RI 1.08a; RI 1.08b; RI 1.09a;
  RI 1.09b

      2. OG: RI 2.07a; RI 2.07b; RI 2.08a;
  RI 2.08b
Menge: 350,000 m2

**2.1.80 Zulage zu vorheriger Pos. 2.1.70 - Differenzpreis für je 5 mm Mehrstärke**
Zulage - Differenzpreis für je 5 mm Mehrstärke des
Zementestriches für Estrichstärken.

(Vergütung erst ab Überschreitung der zulässigen
Toleranzen
DIN 18202 Tabelle 3 Zeile 1 Spalte 1.)
Menge: 700,000 m2

**2.1.90 Estrich wie vorh. Pos., jedoch CT-C40-F6, S55, SW 1, Aufnahme Linoleum, 3 kN/m2, F06 + F08.5**
schwimmender Zementestrich wie vorherige Pos., jedoch

Festigkeitsklasse:  CT-C40-F6
Schwindklasse
nach DIN 18560-1:  SW 1 - schwindarm (<0,2 mm/m)

Estrichnenndicke:  55 mm
Verkehrslast:  3,0 kN/m2
Oberbelag:  Linoleum

Fußbodenaufbau:  F 06

Einbauort:  UG: WS-1.06b; WS-1.10; WS-1.11a;

  EG: RI 0.01 bis RI 0.06; WN 0.07;
  WN 0.08;

      1. OG: RI 1.01 bis RI 1.07;
  RI 1.10 bis RI 1.16;

      2. OG: RI 2.01 bis RI 2.06;
  RI 2.09 bis RI 2.14
Menge: 1810,000 m2

**2.1.100 Zulage zu vorheriger Pos. 2.1.90 - Differenzpreis für je 5 mm Mehrstärke**
Zulage - Differenzpreis für je 5 mm Mehrstärke des
Zementestriches für Estrichstärken.

(Vergütung erst ab Überschreitung der zulässigen
Toleranzen
DIN 18202 Tabelle 3 Zeile 1 Spalte 1.)
Menge: 1800,000 m2

**2.1.110 Estrich wie vorh. Pos., jedoch CT-C40-F6, S55, SW 1, Aufnahme Linoleum, 5 kN/m2, F06.1 + F13**
schwimmender Zementestrich wie vorherige Pos., jedoch

Festigkeitsklasse:  CT-C40-F6
Schwindklasse
nach DIN 18560-1:  SW 1 - schwindarm (<0,2 mm/m)

Estrichnenndicke:  55 mm
Verkehrslast:  5,0 kN/m2
Oberbelag:  Linoleum

Fußbodenaufbau:  F 06.1

Einbauort:  UG: WS-1.03; WS-1.05; WS-1.06a;

  EG: WN 0.14;

      1. OG: RI 1.F2; RI 1.F3;

      2. OG: RI 2.F2; RI 2.F3; RI 2.F5
Menge: 630,000 m2

**2.1.120 Zulage zu vorheriger Pos. 2.1.110 - Differenzpreis für je 5 mm Mehrstärke**
Zulage - Differenzpreis für je 5 mm Mehrstärke des
Zementestriches für Estrichstärken.

(Vergütung erst ab Überschreitung der zulässigen
Toleranzen
DIN 18202 Tabelle 3 Zeile 1 Spalte 1.)
Menge: 1260,000 m2

**2.1.130 Estrich wie vorh. Pos., jedoch CT-C40-F5, S70, SW 1, Aufnahme staubbind. Anstrich, 10 kN/m2, F19**
schwimmender Zementestrich wie vorherige Pos., jedoch

Festigkeitsklasse:  CT-C40-F5
Schwindklasse
nach DIN 18560-1:  SW 1 - schwindarm (<0,2 mm/m)

Estrichnenndicke:  70 mm
Verkehrslast:  10,0 kN/m2
Oberbelag:  staubbindender Anstrich
  (Fußbodenfarbe),

Fußbodenaufbau:  F 19

Einbauort:  UG: RI-1.05;

  EG: WN 0.15b; WN 0.18b; WN 0.18c;
  WN 0.19b; WN 0.20
Menge: 90,000 m2

**2.1.140 Zulage zu vorheriger Pos. 2.1.130 - Differenzpreis für je 5 mm Mehrstärke**
Zulage - Differenzpreis für je 5 mm Mehrstärke des
Zementestriches für Estrichstärken.

(Vergütung erst ab Überschreitung der zulässigen
Toleranzen
DIN 18202 Tabelle 3 Zeile 1 Spalte 1.)
Menge: 180,000 m2

**2.1.150 Estrich wie vorh. Pos., jedoch CT-C40-F5, S55, SW 1, Aufnahme staubbind. Anstrich, 5 kN/m2, F20**
schwimmender Zementestrich wie vorherige Pos., jedoch

Festigkeitsklasse:  CT-C40-F5
Schwindklasse
nach DIN 18560-1:  SW 1 - schwindarm (<0,2 mm/m)

Estrichnenndicke:  55 mm
Verkehrslast:  5,0 kN/m2
Oberbelag:  staubbindender Anstrich
  (Fußbodenfarbe),

Fußbodenaufbau:  F 20

Einbauort:  UG: WN 1.01a;
Menge: 80,000 m2

**2.1.160 Zulage zu vorh. Pos. 2.1.160 - Differenzpreis für je 5 mm Mehrstärke**
Zulage - Differenzpreis für je 5 mm Mehrstärke des
Zementestriches für Estrichstärken.

(Vergütung erst ab Überschreitung der zulässigen
Toleranzen
DIN 18202 Tabelle 3 Zeile 1 Spalte 1.)
Menge: 160,000 m2

**2.1.170 Estrich, CT-C30-F5-V45, Aufnahme Feinsteinzeug/Fliesen, 5 kN/m2, F18**
Zementestrich im Verbund nach DIN 18560 (CT),
einschichtig, entsprechend techn. Vorschriften; in
fertiger Arbeit, incl. aller Nebenleistungen, planeben
aufgebracht, verdichtet, abgerieben, maschinell
geglättet, erhöhte Anforderungen an die Ebenheit nach
DIN 18202 Tabelle 3, Zeile 4, zur Aufnahme von
Bodenbelägen, liefern und einbauen.

Das Anarbeiten an Wände und aufgehende Bauteile ist in
die Position einzukalkulieren.

Festigkeitsklasse:  CT-C30-F5

Untergrund:  Stahlbetondecken

Estrichnenndicke:  45  mm
Verkehrslast:  5,0 kN/m2
Oberbelag:  Feinsteinzeug/Fliesen

Einbauort:  Fußbodenaufbau: F18
  OG5: TU 5.A1, TU 5.T1, TU 5.TCH1
Menge: 20,000 m2

**2.1.180 Zulage zu vorh. Pos. 2.1.180 - Differenzpreis für je 5 mm Mehrstärke**
Zulage - Differenzpreis für je 5 mm Mehrstärke des
Zementestriches für Estrichstärken.

(Vergütung erst ab Überschreitung der zulässigen
Toleranzen
DIN 18202 Tabelle 3 Zeile 1 Spalte 1.)
Menge: 60,000 m2

**2.1.190 Zulage zu vorh. Pos. 2.1.180 für Grundieren saugfähiger, mineralischer Untergründe**
Grundieren saugfähiger, mineralischer Untergründe mit
Dispersionsgrundierung

Eigenschaften
+ RAL UZ 113 / Blauer Engel
+ EMICODE EC1 PLUS / sehr emissionsarm
Menge: 20,000 m2

**2.1.200 Zulage zu vorh. Pos. 2.1.180 für Haftbrücke**
Haftbrücke gem. DIN 18560-3, Abs. 4.1 auf erhärteten,
vorgenässten Tragbeton (mattfeucht),
gleichmäßig 1 - 2 mm dick in plastischer Konsistenz
mit einem harten Straßenbesen gemäß Herstellervorgabe
aufbürsten.
Menge: 20,000 m2

**2.1.210 Einsatz von Estrichbeschleuniger**
Beschleunigerzusatz als Zugabe bei der
Estrichherstellung
zu den vorgenannten Estrichausführungen für die
Durchhärtung und Astrocknung in 14 Tagen.

Ausführung nur nach besonderer Aufforderung durch die
Bauüberwachung des AG.
Menge: 1400,000 m2

**2.1.220 Zulage Kleinflächen bis 2,0 m²**
Zulage zu den Estrichpositionen für die Ausführung in
Kleinflächen bis 2,00 m²,

Einbauort:  UG: WS-1.12b;WS-1.18b;

  EG: WN 0.21b; WN 0.24b;
  WN 0.25b; WN 0.28b
Menge: 65,000 m2

### Bereich 3 Trennschichten

#### Abschnitt 3.1 Trennschichten

**3.1.10 Polyäthylenfolie, 0,2 mm dick, liefern und verlegen**
Polyäthylenfolie, 0,2 mm dick, liefern und als
Trennlage und Gleitschicht fugenüberlappt (15 cm),
versetzt, fachgerecht verlegen, einschl. Hochziehen und
Herstellen der Randanschlüsse an Wänden und aufgehenden
Bauteilen bis OK Estrich.

Einbauort:  UG, EG, 1. - 2. OG
Menge: 7600,000 m2

### Bereich 4 Wärmedämmung/Trittschalldämmung

#### Abschnitt 4.1 Wärmedämmung/Trittschalldämmung

**4.1.10 Trittschalldämmplatte, Miwo 13-3 mm, WLS 040, 5 kN/m2**
Trittschalldämmplatte als Unterlage für schwimmende
Estriche als Mineralwolle-Trittschalldämmplatte gemäß
DIN EN 13162: Bezeichnungsschlüssel: MW-EN
13162-T7-CP2,
nichtbrennbar A1 nach DIN EN 13501-1,
Anwendungskurzzeichen nach DIN 4108-10: DES-sg
Anwendungstyp für Verkehrslasten 5,0 kN/m² liefern und
Platten einlagig, dicht gestoßen verlegen.

Anwendungstyp:  DES-sg
Wärmeleitfähigkeitsstufe:  040
Verkehrslast:  5,0 kN/m2
Lieferdicke:  12 mm
Zusammendrückbarkeit unter
Belastung :  <= 2 mm
dynamische Steifigkeit s':  40 MN/m³

Einbauort:  UG, EG, 1. - 2. OG
Menge: 2030,000 m2

**4.1.20 Trittschalldämmplatte, Miwo 20-3 mm, WLS 033, 5 kN/m2**
Trittschalldämmplatte nach DIN EN 13162, wie vor,
jedoch mit Verkehrslast 5,0 kN/m2.

Anwendungstyp:  DES-sm
Wärmeleitfähigkeitsstufe:  033
Verkehrslast:  5,0 kN/m2
Lieferdicke:  20 mm
Zusammendrückbarkeit
unter Belastung :  <=3 mm

Einbauort:  EG, 1. - 2. OG
Menge: 880,000 m2

**4.1.30 Trittschalldämmplatte, Miwo 20-5 mm, WLS 033, 3 kN/m2**
Trittschalldämmplatte nach DIN EN 13162, wie vor,
jedoch mit Verkehrslast 3,0 kN/m2.

Anwendungstyp:  DES-sh
Wärmeleitfähigkeitsstufe:  033
Verkehrslast:  3,0 kN/m2
Lieferdicke:  20 mm
Zusammendrückbarkeit
unter Belastung :  <=5 mm

Einbauort:  EG, 1. - 2. OG
Menge: 540,000 m2

**4.1.40 Trittschalldämmplatte, Miwo 15-5 mm, WLS 033, 3 kN/m2**
Trittschalldämmplatte nach DIN EN 13162, wie vor,
jedoch mit Verkehrslast 3,0 kN/m2.

Anwendungstyp:  DES-sh
Wärmeleitfähigkeitsstufe:  033
Verkehrslast:  3,0 kN/m2
Lieferdicke:  15 mm
Zusammendrückbarkeit
unter Belastung :  <=5 mm

Einbauort:  EG, 1. - 2. OG
Menge: 140,000 m2

**4.1.50 Mehrpreis für je 5 mm Mehrstärke, Trittschalldämmplatte Miwo**
Mehrpreis für je 5 mm Mehrstärke der
Trittschalldämmplatte Miwo (Vergütung erst ab
Überschreitung der zulässigen Toleranzen DIN 18202
Tabelle 3 Zeile 1 Spalte 1.)
Menge: 250,000 m2

**4.1.60 Trittschalldämmschicht EPS 040 DES sg, 20 MN/m3, 30-2 mm, 5 kN/m2**
Trittschalldämmschicht aus Polystyrol-Hartschaum EPS
DIN EN 13163, lotrechte Nutzlasten (Einzellasten bis 4
kN, Flächenlasten bis 5 kN/m2), als Platte, Lieferdicke
30 mm, Zusammendrückbarkeit kleiner gleich 2 mm DIN
4108-10, dynamische Steifigkeit kleiner gleich 20
MN/m3, Bemessungswert der Wärmeleitfähigkeit max. 0,04
W/(mK)
DIN V 4108-4, geringe Zusammendrückbarkeit - sg,
Anwendungsgebiet DIN 4108-10 DES, als Unterlage für
Estrich, auf Wärmedämmschicht.
Einbauort: EG, 1. - 2. OG
Menge: 45,000 m2

**4.1.70 Mehrpreis für je 5 mm Mehrstärke, Trittschalldämmplatte EPS**
Mehrpreis für je 5 mm Mehrstärke der
Trittschalldämmplatte EPS (Vergütung erst ab
Überschreitung der zulässigen Toleranzen DIN 18202
Tabelle 3 Zeile 1 Spalte 1.)
Menge: 20,000 m2

**4.1.80 Wärmedämmschicht, EPS 160-205 mm, WLG 040, 5 kN/m2**
Wärmedämmung EPS-Hartschaumplatten
nach DIN EN 13163 auf bituminöser Abdichtung oder
PE-Folie als Ausgleichs- und Wärmedämmung unter einem
schwimmenden Zementestrich wie folgt herstellen:
EPS-Hartschaumplatte, frei von FCKW, HFCKW und HFKW
nach DIN 18 164, schwerentflammbar, Baustoffklasse B1
nach DIN 4102 Teil 1, Anwendungstyp DEO
(druckbelastbar),
WLG 040, liefern und verlegen; Platten mit versetzten
Fugen dicht stoßen, einschl. Anarbeiten an Hohlkehlen,
Rohrleitungen, liefern und verlegen, Hohl- und
Zwischenräume sind vollflächig mit entsprechender
Schüttung auszufüllen.

Anwendungstyp:  DEO dh
WLG:  040
Verkehrslast:  5,0 kN/m2
Gesamtdämmstärke:  160-205 mm (ggf. 2 Lagen)
(Mehrpreis für Verlegung im Gefälle ist ist folgender
Pos. zu kalkulieren)
Einbauort: EG
Menge: 65,000 m2

**4.1.90 Mehrpreis Wärmedämmschicht EPS für Verlegung im Gefälle**
Mehrpreis für Verlegung der Wärmedämmung, EPS im
Gefälle,
inkl. Anarbeiten an Duschrinnen.

Einbauort: Duschen
Menge: 5,000 m2

**4.1.100 Wärmedämmschicht, EPS 200 mm, WLG 040, 5 kN/m2**
Wärmedämmung EPS-Hartschaumplatten
nach DIN EN 13163 auf bituminöser Abdichtung oder
PE-Folie als Ausgleichs- und Wärmedämmung unter einem
schwimmenden Zementestrich wie folgt herstellen:
EPS-Hartschaumplatte, frei von FCKW, HFCKW und HFKW
nach DIN 18 164, schwerentflammbar, Baustoffklasse B1
nach DIN 4102 Teil 1, Anwendungstyp DEO
(druckbelastbar),
WLG 040, liefern und verlegen; Platten mit versetzten
Fugen dicht stoßen, einschl. Anarbeiten an Hohlkehlen,
Rohrleitungen, liefern und verlegen, Hohl- und
Zwischenräume sind vollflächig mit entsprechender
Schüttung auszufüllen.

Anwendungstyp:  DEO dh
WLG:  040
Verkehrslast:  5,0 kN/m2
Gesamtdämmstärke:  200 mm (ggf. 2 Lagen)

Einbauort: EG
Menge: 110,000 m2

**4.1.110 Wärmedämmschicht, EPS 220 mm, WLG 040, 5 kN/m2**
Wärmedämmung EPS-Hartschaumplatten
nach DIN EN 13163, wie vor jedoch
mit Dämmstärke 220 mm, Verkehrslast 5,0 kN/m2.

Anwendungstyp:  DEO dh
WLG:  040
Verkehrslast:  5,0 kN/m2
Gesamtdämmstärke:  220 mm  (ggf. 2 Lagen)

Einbauort: EG
Menge: 30,000 m2

**4.1.120 Wärmedämmschicht, EPS 180 mm, WLG 040, 5 kN/m2**
Wärmedämmung EPS-Hartschaumplatten
nach DIN EN 13163, wie vor jedoch
mit Dämmstärke 180 mm, Verkehrslast 5,0 kN/m2.

Anwendungstyp:  DEO dh
WLG:  040
Verkehrslast:  5,0 kN/m2
Gesamtdämmstärke:  180 mm  (ggf. 2 Lagen)

Einbauort: EG
Menge: 50,000 m2

**4.1.130 Differenzpreis für je 10 mm Mehrstärke, Wärmedämmung, EPS**
Differenzpreis für je 10 mm Mehrstärke der
Wärmedämmung, EPS für Dämmstärken. (Vergütung erst ab
Überschreitung der zulässigen Toleranzen
DIN 18202 Tabelle 3 Zeile 1 Spalte 1.)
Menge: 50,000 m2

**4.1.140 Anarbeiten an Kabel/Leitungen**
Abstellen und nachträgliches Anarbeiten an
Kabel/Leitungen innerhalb der Dämmebene.
Tiefe: ca. 20 mm
Breite: ca. 20 mm
Menge: 350,000 m

**4.1.150 Trittschalldämm-Matte 5 mm**
Trittschalldämm-Matte als Unterlage für schwimmende
Estriche aus elastifiziertem Schaum nach DIN EN 13163,
Qualitätstyp EPS 035 DES sg Anwendungstyp für
Verkehrslasten 5,0 kN/m² liefern und einlagig, dicht
gestoßen verlegen.

Anwendungstyp:  DES sg
WLG:  035
Verkehrslast:  5,0 kN/m2
Lieferdicke:  5 mm
Einbauort:  EG, Nassräume
Menge: 25,000 m2

**4.1.160 Randdämmstreifen aus extrudiertem PE-Schaumstoff, d= 20 mm, Breite= 350 mm**
Liefern und Verlegen ausreichend dimensionierter
Randdämmstreifen für Fußbodenaufbau zur Ausbildung
ordnungsgemäßer Randfugen und zur Vermeidung der
Schallbrücken liefern und senkrecht, orthogonal
einbauen.

Randdämmstreifen mit Profilierung aus extrudiertem
PE-Schaumstoff. Baustoffklasse nach DIN 4102: B2,
Brandverhalten nach DIN 13501: E,
selbstklebend zur Befestigung an der Wand;
profiliert zur flexiblen Anpassung an die Raumecken;
integrierter Folienfuß, freie Folienlänge 280 mm, von
unten
mit ankaschiertem Klebestreifen.

(Höhe Randdämmstreifen hat größer als der konstruktive
Gesamtaufbau zu sein).
Nach Einbau Estrich ist der Randdämmstreifen auf
mind. 4 cm über Estrichfläche zurückzuschneiden.

Dicke/ Breite: 10 / 350 mm
Fußbodenaufbaugesamthöhe:  bis 300 mm

Einbauort: EG
Menge: 180,000 m

**4.1.170 Randdämmstreifen wie voherige Pos. 6.1.20, jedoch d= 10mm, Breite= 150 mm**
Randdämmstreifen wie voherige Pos. 6.1.20,  jedoch d=
10mm,  Breite= 150 mm

Einbauort: EG, 1. - 4. OG
Menge: 1480,000 m

**4.1.180 Randdämmstreifen aus Mineralwolle, d= 20 mm, Breite= 350 mm schneiden**
Liefern und Verlegen ausreichend dimensionierter
Randdämmstreifen für Fußbodenaufbau zur Ausbildung
ordnungsgemäßer Randfugen und zur Vermeidung der
Schallbrücken liefern und senkrecht, orthogonal
einbauen.

Randdämmstreifen aus Mineralwolle

(Höhe Randdämmstreifen hat größer als der konstruktive
Gesamtaufbau zu sein).
Nach Einbau Estrich ist der Randdämmstreifen auf
mind. 4 cm über Estrichfläche zurückzuschneiden.

Breite: 350 mm, einschl. laufende Meter zuschneiden
Dicke: 20 mm
Fußbodenaufbaugesamthöhe:  bis 300 mm

Einbauort: EG
Menge: 50,000 m

**4.1.190 Randdämmstreifen aus Mineralwolle, jedoch d= 12 mm, Breite= 120 mm**
Liefern und Verlegen ausreichend dimensionierter
Randdämmstreifen für Fußbodenaufbau zur Ausbildung
ordnungsgemäßer Randfugen und zur Vermeidung der
Schallbrücken liefern und senkrecht, orthogonal
einbauen.

Randdämmstreifen aus Mineralwolle

(Höhe Randdämmstreifen hat größer als der konstruktive
Gesamtaufbau zu sein).
Nach Einbau Estrich ist der Randdämmstreifen auf
mind. 4 cm über Estrichfläche zurückzuschneiden.

Breite: 120 mm,
Dicke: 12 mm
Fußbodenaufbaugesamt- bzw -fertighöhe: bis 110 mm

Einbauort: EG
Menge: 920,000 m

**4.1.200 Spezial-Randdämmstreifen an Türzargen**
Spezial-Randdämmstreifen (2x 90° abgewinkelt)
für alle gängigen Türumfassungszargen
aus Stahl (Türzargenschutz),
liefern und fachgerecht einbauen.
Aufmaß erfolgt für 1 Stück Zarge !

Maulweite:  100 - 250 mm
Einbauort:  EG, 1. - 2. OG
Menge: 55,000 St

### Bereich 5 Fugen - Estricharbeiten

#### Abschnitt 5.1 Fugen - Estricharbeiten

**5.1.10 Dehnfugenprofil**
Dehnungsfugenprofil aus elastischem Polyethylen, Fuß
mit Selbstklebestreifen liefern und fachgerecht
als Bewegungsfuge in Türbereichen und anderen
Estrichtrennungen nach Fugenplan einbauen;
Dehnungsfugenprofil bestehend aus:
- Polyethylenschaumkern als T-Profil mit einer
biegesteifen
  Beschichtung zur sicheren Begrenzung,
  Ausführung rechtwinklig nach Fugenplan
- Abdeckung mit elastischer Vergußmasse

Estichhöhen:  45 - 65 mm
Einbauort:  EG, 1. - 2. OG
Menge: 335,000 m

**5.1.20 Gebäudetrennfugenprofil**
Dehnungsfugenprofil aus elastischem Polyethylen, Fuß
mit Selbstklebestreifen liefern und fachgerecht
als Gebäudetrennfuge einbauen, sonst wie in vorheriger
Position beschrieben ausführen.

Estichhöhen:  45 - 65 mm
Einbauort:  EG, 1. - 2. OG
Menge: 180,000 m

**5.1.30 Schneiden von Arbeits-/Scheinfugen**
Schneiden von Scheinfugen in vorbeschriebenen
Estrichen.
Menge: 550,000 m

**5.1.40 Arbeits-/ Scheinfugen schließen**
Kraftschlüssiges Schließen der Arbeitsfugen durch
Überarbeiten mittels Reaktionsharzmaterial und
Gewebeeinlage, Verträglichkeit mit
Dickschichtspachtelmasse der vorherigen Positionen ist
nachzuweisen.
Menge: 550,000 m

### Bereich 6 Sonstiges - Estricharbeiten

#### Abschnitt 6.1 Sonstiges - Estricharbeiten

**6.1.10 Güteprüfung, Estrich während Herstellung**
Entnahme von Mörtelproben in Form von Prismen während
der Estrichherstellung (inl. Heizestrich) und
anschließende Überprüfung im Labor durch einen
anerkannten Sachverständigen.
Ausführung der Güteprüfung je Estrichgüte alle 500 m2
oder alle sieben Arbeitstage in Absprache mit dem
Auftraggeber, pro Güteprüfung werden jeweils drei
Prismen angefertigt und geprüft, Abrechnung nach der
Anzahl der Güteprüfungen.
Menge: 8,000 St

**6.1.20 Güteprüfung, Estrich nach Abbindung**
Entnahme von Mörtelproben in Form von Prismen.
Estrichprüfung im eingebautem Zustand nach erfolgter
Abbindezeit als Nachweis der geforderten Estrichgüte
durch einen anerkannten Sachverständigen. Ausführung
alle 500 m2 in Absprache mit dem Auftraggeber. Pro
Güteprüfung werden jeweils drei Prismen angefertigt und
geprüft.
Abrechnung nach Anzahl der Güteprüfungen.
Menge: 8,000 St

**6.1.30 Estrichrandwinkel, Stahl, 100 mm**
Anschlagwinkel, aus geschweißten Flachstählen, verzinkt
oder aus nichtrostenden Blech; als Abstellung einbauen
(aufdübeln) einschl. aller Zuschnitte und Auslinkungen
um Bereich von Rohrleitungen (i.M. 2 St/m)

Fußbodengesamthöhe: bis 100 mm
Menge: 35,000 m

**6.1.40 Estrichrandwinkel, Stahl, 200 mm**
Anschlagwinkel, wie vor jedoch Fußbodengesamthöhe 200
mm.
Menge: 55,000 m

**6.1.50 Estrichrandwinkel, Stahl, 200/5 mm**
Anschlagwinkel, wie vor jedoch Fußbodengesamthöhe 200
mm. Dicke 5 mm für Außenbereich
Menge: 18,000 m

**6.1.60 Randabstellung, Estrich, gerade**
Herstellen von Randabstellungen durch Schalung,
innerhalb von vorbeschriebenen Estrichen,
Verlauf gerade, nur soweit nicht bereits in anderen
Positionen erfasst
Estrichstärken: von 45 bis 65 mm
Menge: 150,000 m

**6.1.70 Estrich an Rohrleitungen anarbeiten**
Estrich im Bereich von Rohrleitungen abstellen und
nachträglich (Heizkörperleitungen usw.) anarbeiten.
bis 1,0 m²
Menge: 550,000 St

**6.1.80 Ausbildung Gefälletrichter um Bodenabläufe**
Ausbildung von trichterförmigem Gefälle an
Bodenabläufen im Estrich, Größe 1,0/1,0 m, Ablauf
mitttig angeordnet, einschließlich der Ausbildung der
Knicke, Geälle und Kehlen
Menge: 12,000 St

**6.1.90 Ausbildung Gefälle in Duschen**
Ausbildung von trichterfürmigen Gefällen in Duschen im
Estrich zum späteren Ausfliesen, Größe 1,0/1,6 m,
Ablauf mitttig angeordnet, einschließlich der
Ausbildung der Knicke, Geälle und Kehlen.

Ort: WN 0.04
Menge: 1,000 St

**6.1.100 Estrich an Bodenabläufe anarbeiten**
Estrich im Bereich von Bodenabläufen anarbeiten.
Menge: 13,000 St

**6.1.110 Öffnung im Fußboden, bis 0,05 m2**
Aussparungen im Estrich herstellen, einschließlich
Fußbodenaufbau an Öffnung anarbeiten, einschließlich
Abstellung und Herstellung der Kanten im Estrich.
Öffnungsgröße:  bis 0,05 m2
Fußbodenkonstruktionshöhe: 50 bis 200 mm
Menge: 50,000 St

**6.1.120 Öffnung im Fußboden, über 0,05 bis 0,25 m2**
wie vor jedoch
Öffnungsgröße: über 0,05 bis 0,25 m2
Menge: 45,000 St

**6.1.130 Öffnung im Fußboden, über 0,25 bis 0,50 m2**
wie vor jedoch
Öffnungsgröße: über 0,25 bis 0,50 m2
Menge: 30,000 St

**6.1.140 Öffnung im Fußboden, über 0,50 bis 1,0 m2**
wie vor jedoch
Öffnungsgröße: über 0,50 bis 1,0 m2
Menge: 15,000 St

**6.1.150 vorbeschriebene Öffnung bis 0,05 m2 schließen**
vorbeschriebene Öffnung materialgleich schließen,
Estrich/Trennlage/ Dämmung schließen,
bis 0,05 m2
Menge: 50,000 St

**6.1.160 vorbeschriebene Öffnung über 0,05 bis 0,25 m2 schließen**
vorbeschriebene Öffnung materialgleich schließen,
Estrich/Trennlage/ Dämmung schließen,
über 0,05 bis 0,25 m2
Menge: 45,000 St

**6.1.170 vorbeschriebene Öffnung über 0,25 bis 0,50 m2 schließen**
vorbeschriebene Öffnung materialgleich schließen,
Estrich/Trennlage/ Dämmung schließen,
über 0,25 bis 0,50 m2
Menge: 30,000 St

**6.1.180 vorbeschriebene Öffnung über 0,50 bis 1,00 m2 schließen**
vorbeschriebene Öffnung materialgleich schließen,
Estrich/Trennlage/ Dämmung schließen,
über 0,50 bis 1,00 m2
Menge: 15,000 St

**6.1.190 Schutz gegen Zugluft**
Provisorisches Schließen von Fassaden-, Fenster- und
Türöffnungen, als Arbeitsvorbereitung zur
Estrichverlegung, durch Herstellen, Vorhalten und
Beseitigen einer Holzunter- konstruktion aus Kantholz
und Dachlatten, mit 0,4 mm PE-Folie bespannt als Schutz
gegen Zugluft.
Einzelgrößen: bis 5,0 m2
Ausführung auf Anweisung Bauüberwachung
Menge: 750,000 m2

**6.1.200 Schutz Estrichoberfläche gegen zu schnelles Austrocknen, PE-Folie 0,2 mm**
Oberflächen des eingebrachten, noch nicht abgebundenen
Estrichs mit PE-Folie, 0,2 mm, zum Schutz gegen
Austrocknen abdecken, inkl. wieder entfernen und
entsorgen.
Abfallschlüssel AVV-Nr. 170203,
Ausführung auf Anweisung Bauüberwachung. In die
Position ist des weiteren einzukalkulieren: zusätzliche
Kontrolle der abdeckten Flächen, vor Verrutschen und
vor Zugluft, inkl. der erforderlichen An- und Abfahrten
zur Baustelle.
Menge: 3860,000 m2

**6.1.210 fertiggestellte Estrichoberflächen vor mechan. Beschädigung schützen; Hartfaserplatten, D= 5 mm**
Fertiggestellte Estrichoberflächen mit
Hartfaserplatten,
5 mm, abdecken bzw. schützen, sodass der fertige
Estrich
den Belastungen eines Baustellenbetriebes bis zum
Belegen
der Oberbeläge gerecht wird, ohne dass
beeinträchtigende Strukturveränderungen und Schäden auf
der Oberfläche eintreten, einschl Verklebung der Stöße
mit
dauerhaft haftendem Klebeband.
Ausführung auf Anweisung Bauüberwachung, inkl. wieder
entfernen und entsorgen.
Abfallschlüssel AVV-Nr. 170201, 170203
Menge: 1160,000 m2

**6.1.220 fertiggestellte Estrichoberflächen vor mechan. Beschädigung schützen, OSB-Platten, D= 22 mm**
Fertiggestellte Estrichoberflächen mit HOSB-Platten,
22 mm, lückenlos abdecken bzw. schützen, sodass der
fertige Estrich den Belastungen einer
zwischenzeitlichen Nutzung bis zum Aufbringen des
Parkettbelages gerecht wird, ohne dass
beeinträchtigende Strukturveränderungen und Schäden auf
der Oberfläche eintreten, einschl Verklebung der Stöße
(Nut und Feder) mit Holzleim und Abdecken der Fugen mit
dauerhaft haftendem Klebeband.
Ausführung auf Anweisung Bauüberwachung, Ausbau und
Entsorgung erfolgt bauseits mit Fertigstellung 2. BA

(Abfallschlüssel AVV-Nr. 170201, 170203)
Menge: 250,000 m2

**6.1.230 Zusätzliche Baustelleneinrichtung u. -beräumung**
Zusätzliche Baustelleneinrichtung und -beräumung
bedingt durch technologische Unterbrechungen, inkl.
deren Umsetzung bei Ausführung der Estricharbeiten.
Menge: 1,000 St

**6.1.240 Dokumentationsunterlagen**
Übergabe einer Dokumentation nach Fertigstellung der
Leistung.
Zum Zeitpunkt der Abnahme hat der Auftragnehmer
folgende Unterlagen schriftlich in 2-facher
Ausfertigung zu übergeben, (2-fach in Papierform und
1-fach auf Datenträger im pdf Format).

- Inhaltsverzeichnis
- Firmenadresse, Telefonnummer und Ansprechpartner
- alle freigegebenen Planungen nach Einarbeitung aller
Korrekturanmerkungen werden die Werk- und Montagepläne
durch den AN
- Bestandspläne (soweit im Auftrag erarbeitet)
 Abnahme-, Einweisungs-, Mess-, Prüf-,
PrüfSV-, Abstimmungsprotokolle
Gewährleistungsfrist
- Übersicht Gewährleistungsfrist,
- Kopie der GWL-Bürgschaft
Technische Beschreibungen, Berechnungen
- Montageanleitungen
- Produktunterlagen der Hersteller, Geräteunterlagen
- Fachbauleitererklärung
- Errichtererklärung
- Teilabnahme-/ Abnahmeprotokolle
- Prüfbescheinigungen
- Konformitätsbescheinigungen
- Allgemeine bauaufsichtliche Zulassungen
- Übereinstimmungsbestätigung
- Überwachungsprotokolle
- Prüfbücher
-  Zulassungen / Zertifikate und bauaufsichtliche
Prüfungen aller  eingesetzten Materialien
- Material-/ Herstellernachweise
 Instandhaltung Wartung Pflege
-Inspektions-, Wartungs- Instandsetzungsanweisungen
- Lieferverzeichnis Produkte, Pflegemittel, Ersatzteile
- Reinigungs- und Pflegehinweise
- Wartungsverträge, -angebote mit Leistungsbeschreibung
für sicherheitsrelevante Anlagen (soweit im
Auftragsumfang notwendig)
- Lieferscheine
- Wiegescheine
- Entsorgungsnachweise
- Bautagesberichte
- Revisions-Detailplanung

Für Leistungen, die zum Endabnahmetermin nicht mehr
sichtbar oder zugängig sind, ist zum Zeitpunkt der
Endabnahme durch anerkannte Zwischenprotokolle und
Unterlagen vom AN der Nachweis zu erbringen, dass die
Leistungen und die Entsorgung die vertragsmäßig
zugesicherten
Eigenschaften zum Zeitpunkt der Protokollerstellung
gehabt haben.
Menge: 1,000 psch

### Bereich 7 Stundenlohnarbeiten

#### Abschnitt 7.1 Stundenlohnarbeiten

*Hinweis*
Für eventuell anfallende Stundenlohnarbeiten, soweit
nicht im Leistungsverzeichnis aufgeführt, sind
Stundenverrechnungssätze anzubieten.
Stundenlohnarbeiten sind vor Ausführung  schriftlich
bei der Bauleitung anzuzeigen und von dieser zu
genehmigen. Die Stundenzettel sind spätestens
wöchentlich der Bauleitung zur Unterschrift vorzulegen.
Fehlt die Anzeige der Stundenlohnarbeiten, oder werden
die Stundenlohnzettel nicht fristgemäß vorgelegt,
werden diese vom AG nicht anerkannt.

Der Auftragnehmer erklärt mit Abgabe des Angebotes,
dass die angebotenen Verrechnungssätze unter Beachtung
der preisrechtlichen Vorschriften ermittelt wurden. Die
Verrechnungssätze gelten unabhängig von der Anzahl der
abzurechnenden Stunden und beinhalten Lohn- und
Gehaltskosten, Gemeinkostenanteile einschl. Der
Sozialkassenbeiträge, vermögenswirksamer Leistungen,
Lohn- und Gehaltsnebenkosten wie Auslösung, Wegegelder
und Übernachtungen und Zuschläge für Überstunden.

**7.1.10 Stundenlohnarb. Facharbeiter/-in**
Stundenlohnarbeiten durch Arbeitskräfte auf Anordnung
des Auftraggebers ausführen.
Facharbeiter/-in.
Menge: 10,000 h

**7.1.20 Stundenlohnarb. Helfer/-in**
Stundenlohnarbeiten durch Arbeitskräfte auf Anordnung
des Auftraggebers ausführen.
Helfer/-in.
Menge: 10,000 h

USt %: 19,00
